# Seehausen, Regenwasserkonzept
Angebotsaufforderung (GAEB DA XML 3.2, DA83)
Projekt: 2024_11
Währung: EUR
Auftraggeber: Verbandsgemeinde Seehausen, Große Brüderstraße 1, 39615 Seehausen, D
Erstellt mit: SOFTTECH GmbH / GXML Toolbox V3.3 R20230503, AVANTI pro 2025, 31.07.2026

## 02 Seehausen, Regenwasserkonzept, Teil Vermessung
Datum: 07.06.2026

### Gewerk 01 Vermessungsleistungen

#### Titel 01.01 Vorbereitende Arbeiten

**01.01.0010 Verkehrsrechtliche Genehmigung beantragen**
Verkehrsrechtliche Genehmigung beantragen

Für die Maßnahme sind Vermessungsleistungen im öffentlichen Verkehrsraum im gesamten Stadtgebiet der Hansestadt Seehausen durchzuführen. Diese Leistungen werden wegen des Umfangs der Maßnahme abschnittsweise durchzuführen sein. Die Einschränkungen des fließenden Verkehrs sind jeweils bei der Hansestadt Seehausen anzuzeigen und in Form einer verkehrsrechtlichen Genehmigung gestatten zu lassen.
Diese Genehmigungen sind mit dem Fortschritt der Vermessungsleistungen zu aktualisieren.
Menge: 1,000 psch

**01.01.0020 Schächte öffnen und Schließen**
Schächte öffnen und Schließen
Abdeckungen von Schächten aus Gusseisen, Beton oder Stahl
Gewicht der Abdeckung bis 120kg
öffnen, für die Zeit der Vermessungsarbeiten sichern und wieder Schließen, Aufnahme der Abdeckung reinigen
Die Abdeckungen liegen im öffentlichen Verkehrsraum, Sichern der Baustelle nach Verkehrsrechtlicher Anordnung. Aufbau, Vorhalten und Abbau der Sicherung
Menge: 366,000 St

**01.01.0030 Schachtabdeckungen wechseln**
Vorhandene Schachtabdeckung aus Gusseisen oder Gusseisen und Beton, Klasse D400 in Asphaltbefestigung
allseits freilegen durch Stemmen, ausbauen und durch neue Abdeckung BEGU Klasse D400 ersetzen
alte Abdeckung in Eigentum des AN übernehmen und von der Baustelle entfernen
Verlehrssicherungsarbeiten ausführen
Anpassungsarbeiten in Straßen durch Vergießen der Fugen mit Reparaturasphalt ausführen
Menge: 5,000 St

**01.01.0040 Schachtabdeckungen wechseln**
Vorhandene Schachtabdeckung aus Gusseisen oder Gusseisen und Beton, Klasse D400 in Asphalt oder Betonsteinpflaster
allseits freilegen, abbauen
alte Abdeckung in Eigentum des AN übernehmen und von der Baustelle entfernen
Verlehrssicherungsarbeiten ausführen
Menge: 5,000 St

**01.01.0050 Schachtabdeckung aufsetzen DIN 19584, D, B Deckel/Einlage planmäßige H**
StL-Nr. 24110454101101
Schachtabdeckung, mit lichter Weite mindestens 610 mm
und rundem Rahmen, aufsetzen.
Klasse D 400, Ausführung nach DIN 19584, mit Rahmen aus
Gusseisen mit Beton.
Deckel mit dämpfender Einlage.
Schachtabdeckung auf planmäßige Höhe setzen.
Fuge zwischen Fertigteilen mit Mörtel M20 vollflächig
unter Verwendung von mindestens drei Distanzstücken
entsprechender Festigkeit herstellen, Fugen glattstreichen.
Menge: 5,000 St
Leistungsbereich: 110

**01.01.0060 Fuge im Asphalt herstellen, um den Schacht.**
Fuge im Asphalt herstellen, um den Schacht.

Herstellen einer Fuge im Asphalt um den Schacht, Breite
ca. 1,5cm, Tiefe ca. 3-4cm, Schließen der Fuge mit Fugenfüllstoff N2
Menge: 5,000 m

#### Titel 01.02 Vermessungsleistungen

**01.02.0010 Lage- und Höhenfestpunktfeld**
Lage- und Höhenfestpunktfeld
Diese Position beinhaltet das Grundgerüst für die
lage- und höhenmäßige Erfassung der Regenwasserschächte.
Festpunkte werden angelegt in
Kreuzungsbereichen, Einmündungen sowie in Geraden
aller mind. ca. 200 m. Überschläglich werden
ca. 100 Lage- und Höhenfestpunkte angelegt
und bestimmt.
Die Lagebestimmung erfolgt mittel GNSS (dreifach
RTK mit mind. 12 h Abstand zw. den Messungen)
bzw. mittels Tachymetrie als Polygonzug,
doppelt polare Bestimmung.
Die Höhenbestimmung erfolgt mittels technischem
Nivellement, angeschlossen an das übergeordnete
Höhennetz des Landes Sachsen-Anhalt.
Erkundung, Vermarkung und Bestimmung eines
Lage- u. Höhenfestpunktfeldes
Lagestatus: 489 (ETRS'89 UTM32)
Höhenstatus: 170 (DHHN2016)
Protokollierung der Messergebnisse für Lage und
Höhe, Ausgabe der Protokolle als PDF/A,
Anfertigung von Einmessungsskizzen der Festpunkte
sowie eines Übersichtsplanes, Ausgabe als
PDF/A
Menge: 1,000 psch

**01.02.0020 Regenentwässerungskanal/Schächte Aufmaß**
Regenentwässerungskanal/Schächte Aufmaß
Einmessung von Deckel und Sohlen (mit abgehenden
Leitungen) von Regenwasserschächten
und Ausläufen in bestehende Regenrückhalte-
bzw. Versickerungsbecken oder sonst. Gewässer
mittels tachymetrischer Aufnahme (keine
GNSS-Messungen!), Ausgabe der Messprotokolle
als PDF/A
Erfassung von Dimension und Material der in
den Schächten angetroffenen Rohre
Protokollierung der Schachtmessungen in ein
Schachtmessblatt
Menge: 366,000 St

**01.02.0030 Regenentwässerungskanal, Straßenabläufe**
Regenentwässerungskanal, Straßenabläufe
Erfassung der innerhalb der jeweiligen RW-KanalHaltungen
befindlichen Straßenabläufe.
Es ist mit einer mittleren Anzahl von 4 Abläufen je Haltung (50m), zu kalkulieren. Bei einer angenommenen Gesamtlänge des Kanals von 14500m ergibt sich eine Anzahl von 1160 Abläufen.
Der angebotene Einheitspreis gilt als Pauschale bis zu einer Unter- oder Überschreitung des genannten Menge.
Menge: 1,000 psch

**01.02.0040 Erzeugung und Ausgabe Lageplandaten**
Erzeugung und Ausgabe Lageplandaten
- Eintragung der Messwerte, Übertragung der
Schachtinformationen in ein CAD-System
- Anfertigung eines digitalen Planes als Netzplan
im Maßstab 1:1000 mit Ausgabe als PDF/A,
ggf. in Blattschnitte aufgeteilt mit
Blattschnittübersicht
- Ausgabe als DWG mit Punkt-Datei im ASCIIFormat
(Pkt.-Nr.; Rechtswert; Hochwert; Höhe;
Pkt.-Code)
Menge: 366,000 St

**01.02.0050 Erzeugung und Übergabe ISY-Bau Daten**
ISY-Bau Daten
-Erzeugung von ISY-Bau Stammdaten der Schächte (Typ
K) und Haltungen (ohne Haltungsabzweigungen)
-Ausgabe der ISY-Bau-Daten im Austauschformat XML
Menge: 366,000 St
